# EIS2 - Eiswerderstraße 12, 13585 Berlin
Angebotsaufforderung (GAEB DA XML 3.3, DA83)
Projekt: EIS 2
Währung: EUR
Vergabeart: Freihändige Vergabe
Abgabeort: Covivio Immobilien GmbH Lietzenburger Str. 90 10719 Berlin F
Ausführungsbeginn: 04.09.2024
Ausführungsende: 14.01.2025
Sicherheit Vertragserfüllung %: 0,00
Sicherheit Gewährleistung %: 0,00
Auftraggeber: Covivio Wohnen GmbH, c/o Covivio Immobilien GmbH, Lietzenburger Str. 90, 10719 Berlin
Ausführungsort: EIS2 Neubau, Eiswerderstraße 12, 13585 Berlin, Ansprechpartner Quenzel, Stefan, E-Mail stefan.quenzel@covivio.immo
Erstellt mit: 4 240529, NOVA AVA, 05.06.2024

## LEISTUNGSÜBERSICHT
Lieferung und Einbau von Innenputz:

| Abschnitt | Ausführung | Menge |
| --- | --- | --- |
| Riegel | Wandputz | ca. 4.150 m² |
| Tower | Wandputz | ca. 5.000 m² |

## ALLGEMEINE PROJEKTBESCHREIBUNG EIS 2
Grundstück:
EIS2 - Eiswerderstraße 12 in 13585 Berlin/Spandau

Neubauprojekt:

Das Projekt EIS-2 umfasst einen Gewerberiegel mit einem Hochhaus. Beide Bauabschnitte erhalten eine verbindende Tiefgarage. Insgesamt sollen im Turm 17 Wohnungen sowie eine Büro- bzw. Praxisfläche und im Erdgeschoss ein Restaurant entstehen. Im angrenzenden Riegel werden weitere Büroflächen und ein Boardinghouse mit 68 Miet-Apartments untergebracht. Insgesamt entstehen 224 unterirdische Stellplätze.

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
Das Projekt EIS 2 setzt sich aus zwei oberirdischen Gebäudeteilen zusammen: Turm und Riegel. Beide werden unabhängig voneinander erschlossen, besitzen aber Verbindungen in den unterirdischen Geschossen, damit die Stellplätze der Tiefgaragen von beiden Gebäudeteilen erreichbar sind. Der Riegel soll dreigeschossig mit Staffelgeschoss sowie zwei unterirdischen Geschossen errichtet werden. Die beiden Untergeschosse (UG) beinhalten zwei Tiefgaragenebenen. Das 1. Untergeschoss wird mit einer Zu- und Abfahrtsrampe an der nördlichen Stirnseite des Riegels erschlossen. Die Tiefgaragenebene im 2.UG ist über eine innenliegende Rampe mit der Verbindungsgarage zwischen beiden Baufeldern verknüpft. Diese Verbindungsgarage bekommt im Norden eine Einfahrtsrampe. Für die Ausfahrtsrampe wird die Westseite des bereits gebauten nördlichen Garagenteils geöffnet um hier die neue Ausfahrtrampe einzubauen.

Das Erdgeschoss und das 1. Obergeschoss des Riegels sollen eine Büronutzung erhalten. Für das 2. Obergeschoss und das Staffelgeschoss ist eine Nutzung als Boardinghouse geplant. Das Gebäude erhält drei Eingänge. Der Haupteingang befindet sich an der Westfassade in einer gläsernen Fuge, welche in der Fassade den Übergang zum Turm markiert. Weiter nördlich gibt es einen weiteren Eingang von Westen und an der Ostfassade den Ausgang eines Fluchttreppenhauses. Der Turm ist zehngeschossig mit Staffelgeschoss konzipiert. Im Erdgeschoss soll ein Restaurant mit Außenterrasse und im 1.Obergeschoss eine Büro- und Praxisfläche errichtet werden. In den darüberliegenden Geschossen entstehen 17 Eigentumswohnungen. Bei dem Turm handelt es sich um ein Hochhaus gemäß Hochhausrichtlinie. Die Vertikalerschließung erfolgt daher über einen Sicherheitstreppenraum mit Druckbelüftung und zwei Aufzügen, von denen einer als Feuerwehraufzug ausgeführt wird. Die Gastronomie im Erdgeschoss erhält einen separaten Eingang. Gebäudelage, Abmessung, Grenz- und Gebäudeabstände, Grundriss- und Gebäudeform des Objekts sind aus den Planunterlagen ersichtlich.

Bauabschnitte Neubau:
EIS2 - Riegel
EIS2 - Turm

Kennzahlen Turm:
Wohneinheiten  = 17 WE
Gewerbe: 1 Restaurant, 1 Gewerbe (5 Büroräume und 1 Besprechungsraum)

Kennzahlen Riegel:
Gemietete Wohneinheiten  = 68 Apartments
Gewerbe = 1 Gewerbe (13 Büroräume, 2 Seminarräume, 1 Boarding House und 2x Geschäftsführung)

Kennzahlen EIS2:
Gewerbliche Einheiten (Insgesamt) = 43
- Wohnen Turm (2.-10,OG) = 2.303 m²
- Office Turm (1.OG) = 269 m²
- Gastro Turm (EG) = 436 m²
- Office Riegel (EG)  = 1.203 m²
- Boardinghouse Riegel (1.-3,OG)  = 3.672 m²
Summe Gewebe = 5.578 m²

BGF

| Riegel: | 5.738,9 m² |
| --- | --- |
| Tumr: | 4.515,64 m² |

inkl. UG-1 und UG-2

Sonstiges:
Die vorgesehenen Bauleistungen werden entsprechend der derzeit geltenden öffentlich-rechtlichen Vorschriften, der dort geforderten bautechnischen Nachweise und nach den allgemein anerkannten Regeln der Baukunst und der Technik ausgeführt. Die Anforderungen des Brandschutzes sind einzuhalten.

Die Erschließung des Grundstückes an das vollständig ausgebaute öffentliche Straßenland im Sinne des Baugesetzbuches und des Erschließungsbeitragsgesetzes ist gesichert.

Die Dimensionierung sämtlicher Medien werden mit den Versorgungsträgern entsprechend des heutigen Standards abgestimmt und eingerichtet.

## ALLGEMEINE TECHNISCHE VORBEMERKUNGEN
01  Allgemeines
Anschlüsse für Wasser, Energie und Abwasser werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 3232 Innenputz
Datum: 25.01.2024

### Titel 1 Putzarbeiten Riegel

#### Bereich 1.1 Riegel, Treppenhaus/Vorräume

**1.1.10 Gipsputz, 1-lagig, IW, Q3, Wände**
Gipsputz, einlagig, nach DIN V 18550, einschließlich
der erforderlichen Untergrundvorbereitung (Grundierung bzw.
Haftgrund), lot- und fluchtgerecht, inklusive
Kellenschnitte, Glätten der Oberfläche, sowie der erforderlichen
Arbeitsgerüste liefern und einbauen.
Einschließlich dem Anputzen an die Fensterbänke und
anderen angrenzenden Bauteilen. Die Erschwernis für das
Beiputzen der Treppenläufe und des gesamten Treppenhausputzes
ist in diese Position einzurechnen.
Anputzleisten und Eckschutzschienen in gesonderter Position
 abgebildet.
Bauteil: Wände
Putzgrund: Beton/ Mauerwerk
Mörtelgruppe: P IV (nach DIN V 18550)
Oberfläche: eben abgezogen, gefilzt und geglättet
Ebenheit: erhöht, gem. DIN 18202, Tabelle 3 Zeile 7
Oberflächenqualität: Q 3
Druckfestigkeit: >= 2 N/mm²
Putzdicke: ca. 12 - 15 mm

angebotenes Fabrikat: '..........................................'
Menge: 1720,000 m²

**1.1.20 Minderpreis Vorposition Q2**
Minderpreis der Vorposition bei der Ausführung der
 Oberflächenqualität Q2
Menge: 1720,000 m²

**1.1.30 Zulage hochfester Putz**
*** Bedarfsposition ohne GB
Zulage zur Vorposition hochfester Putz in den
Treppenhäusern.

angeb. Fabrikat: '..........................................'
Menge: 1720,000 m²

**1.1.40 Zulage Mehr- Minderstärken**
Zulage zu den Vorpositionen Mehr- oder Minderstärke je
5 mm Putzstärke.
Menge: 1720,000 m²

**1.1.50 Gipsputz, 1-lagig, innen, Fensterleibungen, Q3**
Fensterleibung als komplette Leistung mit
Putzabschlussprofil am Fensterrahmen herstellen.
Bauteil: Fensterleibungen und Stürze
Putzgrund: Beton/ Mauerwerk
Mörtelgruppe: P IV (nach DIN V 18550)
Oberfläche: eben abgezogen, gefilzt und geglättet
Ebenheit: erhöht, gem. DIN 18202, Tabelle 3 Zeile 7
Oberflächenqualität: Q 3
Druckfestigkeit: >= 2 N/mm²
Putzdicke: ca. 20 - 25 mm
Leibungstiefe: ca 15 cm
Menge: 65,000 m

**1.1.60 Minderpreis Vorposition Q2**
Minderpreis der Vorposition bei der Ausführung der
Oberflächenqualität Q2
Menge: 65,000 m

**1.1.70 Gipsputz, 1-lagig, innen, Türleibungen, Q3**
Türeibung an Stahleckzargen herstellen.
Putzgrund: Beton/ Mauerwerk
Mörtelgruppe: P IV (nach DIN V 18550)
Oberfläche: eben abgezogen, gefilzt und geglättet
Ebenheit: erhöht, gem. DIN 18202, Tabelle 3 Zeile 7
Oberflächenqualität: Q 3
Druckfestigkeit: >= 2 N/mm²
Putzdicke: ca. 12 - 25 mm
Leibungstiefe: 25-30cm
Einbauort: UG 1+2
Menge: 115,000 m

**1.1.80 Minderpreis Vorposition Q2**
Minderpreis der Vorposition bei der Ausführung der
Oberflächenqualität Q2
Menge: 115,000 m

**1.1.90 Anarbeitung Leibung Aufzugsportale**
Nachträgliche Anputzen der Leibungen an Aufzugsportale
 in Handarbeit, hochfester Putz. Zeitlich unabhängig
von der Hauptleistung
Leibungstiefe: ca. 25cm
Menge: 110,000 m

**1.1.100 Anarbeitung Leibung Alurahmentüren**
Nachträgliche Anputzen der Leibungen an den Alurahmentüren
beidseitig in Handarbeit, hochfester Putz.
Zeitlich unabhängig von der Hauptleistung
Leibungstiefe: ca. 25cm
Menge: 35,000 m

**1.1.110 Eckschutzschienen verz.,Unterputz innen**
Eckausbildung des Unterputzes im Innenbereich mit
verzinkten Eckschutzschienen an Fenstereibungen und Stürzen,
Türleibungen und Wandaussenecken.
Menge: 360,000 m

**1.1.120 Zulage Einrüstung Treppenhauskopf, kleines Gerüst bis ca. 5m² Grundfläche**
Zulage für die Einrüstung des Treppenhauskopfes zur
Ausführung der erforderlichen Wand- und Deckenputzarbeiten.
TRH B
Menge: 1,000 St

**1.1.130 Zulage Einrüstung Treppenhauskopf, Gerüst bis ca. 10m² Grundfläche**
Zulage für die Einrüstung des Treppenhauskopfes zur
Ausführung der erforderlichen Wand- und Deckenputzarbeiten.
TRH A + C
Menge: 2,000 St

**1.1.140 Maßnahmen zum Schutz von Fenstern und Türen**
Staubdichtes Abkleben von Fenstern und Türen zum Schutz
 vor Verschmutzungen im Zuge der Putzarbeiten mit Baufolie
und geeignetem Klebeband, einschließlich Entsorgung der
Schutzabdeckung nach Weisung örtlicher Bauleitung
Folie: Stärke mind. 60 my
Klebeband: mit dem Fenster- und Türbauer abgestimmt auf
das Material der Rahmen bzw. Beschichtung der Rahmen
Menge: 50,000 m²

#### Bereich 1.2 Riegel, Wohnungen Wände und Decken

**1.2.10 Gipsputz, 1-lagig, IW, Q3, Wände**
Gipsputz, einlagig, nach DIN V 18550, einschließlich
der erforderlichen Untergrundvorbereitung (Grundierung bzw.
Haftgrund), lot- und fluchtgerecht, inklusive
Kellenschnitte, Glätten der Oberfläche, sowie der erforderlichen
Arbeitsgerüste liefern und einbauen.
Einschließlich dem Anputzen an die Fensterbänke und
allen anderen angrenzenden Bauteilen.
Anputzleisten und Eckschutzschienen in gesonderter Position
 abgebildet.
Bauteil: Wände
Putzgrund: Beton/ Mauerwerk
Mörtelgruppe: P IV (nach DIN V 18550)
Oberfläche: eben abgezogen, gefilzt und geglättet
Ebenheit: erhöht, gem. DIN 18202, Tabelle 3 Zeile 7
Oberflächenqualität: Q 3
Druckfestigkeit: >= 2 N/mm²
Putzdicke: ca. 12 - 15 mm

angeb. Fabrikat: '..........................................'
Menge: 2400,000 m²

**1.2.20 Gipsputz, 1-lagig, innen, Fensterleibungen, Q3**
Fensterleibung als komplette Leistung mit
Putzabschlussprofil am Fensterrahmen herstellen.
Bauteil: Fensterleibungen und Stürze
Putzgrund: Beton/ Mauerwerk
Mörtelgruppe: P IV (nach DIN V 18550)
Oberfläche: eben abgezogen, gefilzt und geglättet
Ebenheit: erhöht, gem. DIN 18202, Tabelle 3 Zeile 7
Oberflächenqualität: Q 3
Druckfestigkeit: >= 2 N/mm²
Putzdicke: ca. 20 - 25 mm
Leibungstiefe: ca 15 cm
Menge: 975,000 m

**1.2.30 Zul. Gipsputz, 1-lagig, innen, Mehrbreite 5cm Fensterleibungen, Q3**
*** Bedarfsposition ohne GB
Zulage zur Vorposition für 5 cm Mehrbreite der
Fensterleibung.
Die Ausführung erfolgt wie Vorposition.
Menge: 1,000 m

**1.2.40 Anarbeitung Leibung Alurahmentüren**
Nachträgliche Anputzen der Leibungen an den Alurahmentüren
beidseitig in Handarbeit, hochfester Putz.
Zeitlich unabhängig von der Hauptleistung
Leibungstiefe: ca. 25cm
Menge: 100,000 m

**1.2.50 Eckschutzschienen verz.,Unterputz innen**
Eckausbildung des Unterputzes im Innenbereich mit
verzinkten Eckschutzschienen an Fenstereibungen und Stürzen,
Türleibungen und Wandaussenecken.
Menge: 100,000 m

**1.2.60 Maßnahmen zum Schutz von Fenstern und Türen**
Staubdichtes Abkleben von Fenstern und Türen zum Schutz
 vor Verschmutzungen im Zuge der Putzarbeiten mit Baufolie
und geeignetem Klebeband, einschließlich Entsorgung der
Schutzabdeckung nach Weisung örtlicher Bauleitung
Folie: Stärke mind. 60 my
Klebeband: mit dem Fenster- und Türbauer abgestimmt auf
das Material der Rahmen bzw. Beschichtung der Rahmen
Menge: 1100,000 m²

**1.2.70 Kalkzementputz, 1-lagig, IW, Q2, Wände**
Kalkzementputz, einlagig, nach DIN V 18550,
einschließlich der erforderlichen Untergrundvorbereitung
(Grundierung bzw. Haftgrund), lot- und fluchtgerecht,
 inklusive Kellenschnitte, Glätten der Oberfläche,
 sowie der erforderlichen Arbeitsgerüste liefern und einbauen.
Das Anputzen an allen angrenzenden Bauteilen
 ist mit einzurechnen.
Bauteil: Wände
Putzgrund: Beton/Mauerwerk
Mörtelgruppe: P II (nach DIN V 18550)
Oberfläche: eben abgezogen, abgerieben
Ebenheit: erhöht, gem. DIN 18202, Tabelle 3 Zeile 7
Oberflächenqualität: Q 2
Druckfestigkeit: >= 2 N/mm²
Putzdicke: ca. 12 - 15 mm

Einbauort: WC und Bäder

angebotenes Fabrikat: '..........................................'
Menge: 50,000 m²

**1.2.80 Zulage Mehr- Minderstärken**
*** Bedarfsposition ohne GB
Zulage zu den Vorpositionen Mehr- oder Minderstärke je
5 mm Putzstärke.
Menge: 1,000 m²

#### Bereich 1.3 Riegel, Sonstiges

**1.3.10 Putzabschlussprofil, verzinkt, Innenputz, Materialübergänge**
Putzabschlussprofil aus verzinktem Stahlblech zur
Begrenzung verschiedener Bauteile oder für Sichtfugen im
Innenbereich; zusätzlich zu den gesondert ausgeschriebenen
Putzabschlussschienen an Fensterleibungen.
Menge: 250,000 m

**1.3.20 Risse aufweiten, Streckmetallgewebe,verzinkt**
Risse fachgerecht aufweiten und mit Streckmetall
überspannt schließen
Menge: 100,000 m

**1.3.30 Risse aufweiten, Gewebe**
Ausführung mit Gewebe 110 g/m²
Menge: 100,000 m

**1.3.40 Elektroinstallationsschlitze, 2 x 3 cm, schließen**
*** Bezugsbeschreibung
Eingefräste Schlitze in Wände Mauerwerk / Stahlbeton
für Elektro-Leitungen, 2x3cm, schließen als Vorbereitung
für Verputzarbeiten, einschl. Material und Werkzeuge.
Menge: 8500,000 m

**1.3.50 Elektroinstallationsschlitze, 5 x 3 cm, schließen**
*** wie Position 1.3.40
5x3cm.
Menge: 1500,000 m

**1.3.60 Installationsschlitz, in verputzter Fläche, 200/60 mm, schließen**
Installationsschlitze nachträglich schließen, einschl.
Anarbeiten an vorhandene Putzflächen,
inkl.Untergrundvorbereitung, einschl. Lieferung und
Einbau erforderlicher Putzträger.
Schlitzbreite: bis 200 mm
Schlitztiefe: bis 60 mm
Menge: 100,000 m

**1.3.70 Installationsschlitz, in verputzter Fläche 50/30 mm,schließen**
Installationsschlitze nachträglich schließen, einschl.
Anarbeiten an vorhandene Putzflächen,
inkl. Untergrundvorbereitung und Maßnahmen zur
Rissüberbrückung, inkl. Lieferung und Einbau
erforderlicher Putzträger.
Schlitzbreite: bis 50 mm
Schlitztiefe: bis 30 mm
Menge: 100,000 m

**1.3.80 Überspannung Gewebe, 1 m**
Überspannung mit Armierungsgewebe, inkl. Lieferung und
Einbau erforderlicher Putzträger.
Armierungsgewebe als Streifenbewehrung aus
Glasfaser-Gewebeeinlage, Maschenweite ca. 5 mm, an
Materialwechseln oder unterschiedlichen Wandbaustoffen
(Holzwolle-Leichtbauplatten, Polystyrol o.ä.)
oberflächennah in den Putz fachgerecht nass in nass einarbeiten.
 Stöße sind mind. 10 cm zu überlappen, am Materialübergang ist
 das Gewebe noch mind. 20 cm über die Fläche hinweg einzulegen.
Streifenbreite: bis 1 m
Menge: 100,000 m²

**1.3.90 Überspannung Gewebe, 0,60 m**
Armierungsgewebe als Streifenbewehrung,
Leistung wie zuvor beschrieben, jedoch
Streifenbreite bis 0,60 m
Menge: 100,000 m

**1.3.100 Wanddurchbruch verputzen, bis 1000cm²**
Wanddurchbruch nachträglich verputzen, alle Putzarten,
inkl.Angleichen an vorhandenen Putz.
 Ansichtsfläche: bis 1000 cm²
Menge: 50,000 St

**1.3.110 Wanddurchbruch verputzen,1000-5000cm²**
Wanddurchbruch nachträglich verputzen, alle Putzarten,
inkl.Angleichen an vorhandenen Putz.
Ansichtsfläche: 1000 bis 5000 cm²
Menge: 50,000 St

**1.3.120 Gipsputz, 1-lagig, IW, Q3, Stützen 1m² per LFM Stütze**
Gipsputz, einlagig, nach DIN V 18550, einschließlich
der erforderlichen Untergrundvorbereitung (Grundierung bzw.
Haftgrund), lot- und fluchtgerecht, inklusive Kellenschnitte,
Glätten der Oberfläche, sowie der erforderlichen Arbeitsgerüste
liefern und einbauen, einschließlich dem Anputzen an die
Fensterbänke und anderen angrenzenden Bauteilen. Die
Erschwernis für das Beiputzen der Treppenläufe und des
gesamten Treppenhausputzes ist in diese Position einzurechnen.
Bauteil: Stützen, 400 x 600 mm
EG: 3-seitig
1.+ 2. OG: 4-seitig
STG: 4-seitig
Putzgrund: Beton/ Mauerwerk
Mörtelgruppe: P IV (nach DIN V 18550)
Oberfläche: eben abgezogen, gefilzt und geglättet
Ebenheit: erhöht, gem. DIN 18202, Tabelle 3 Zeile 7
Oberflächenqualität: Q 3
Druckfestigkeit: >= 2 N/mm²
Putzdicke: ca. 12 - 15 mm
Menge: 800,000 m

**1.3.130 Stützen Eckschutzschienen LFM Stütze verz.,Unterputz innen**
Eckausbildung des Unterputzes der Stützen in Vorpos.
mit verzinkten Eckschutzschienen.
Putzdicke: 12 - 15 mm
Menge: 1500,000 m

### Titel 2 Putzarbeiten Tower

#### Bereich 2.1 Tower, Treppenhaus/Vorräume UG 2 bis STG

**2.1.10 Gipsputz, 1-lagig, IW, Q3, Wände**
Gipsputz, einlagig, nach DIN V 18550, einschließlich
der erforderlichen Untergrundvorbereitung (Grundierung bzw.
Haftgrund), lot- und fluchtgerecht, inklusive
Kellenschnitte, Glätten der Oberfläche, sowie der erforderlichen
Arbeitsgerüste liefern und einbauen.
Einschließlich dem Anputzen an die Fensterbänke und
anderen angrenzenden Bauteilen. Die Erschwernis für das
Beiputzen der Treppenläufe und des gesamten Treppenhausputzes
ist in diese Position einzurechnen.
Anputzleisten und Eckschutzschienen in gesonderter Position
 abgebildet.
Bauteil: Wände
Putzgrund: Beton/ Mauerwerk
Mörtelgruppe: P IV (nach DIN V 18550)
Oberfläche: eben abgezogen, gefilzt und geglättet
Ebenheit: erhöht, gem. DIN 18202, Tabelle 3 Zeile 7
Oberflächenqualität: Q 3
Druckfestigkeit: >= 2 N/mm²
Putzdicke: ca. 12 - 15 mm

angebotenes Fabrikat: '..........................................'
Menge: 1300,000 m²

**2.1.20 Minderpreis Vorposition Q2**
Minderpreis der Vorposition bei der Ausführung der
 Oberflächenqualität Q2
Menge: 1300,000 m²

**2.1.30 Zulage hochfester Putz**
*** Bedarfsposition ohne GB
Zulage zur Vorposition hochfester Putz in den
Treppenhäusern.

angeb. Fabrikat: '..........................................'
Menge: 1300,000 m²

**2.1.40 Gipsputz, 1-lagig, innen, Fensterleibungen, Q3**
Fensterleibung als komplette Leistung mit
Putzabschlussprofil am Fensterrahmen herstellen.
Bauteil: Fensterleibungen und Stürze
Putzgrund: Beton/ Mauerwerk
Mörtelgruppe: P IV (nach DIN V 18550)
Oberfläche: eben abgezogen, gefilzt und geglättet
Ebenheit: erhöht, gem. DIN 18202, Tabelle 3 Zeile 7
Oberflächenqualität: Q 3
Druckfestigkeit: >= 2 N/mm²
Putzdicke: ca. 20 - 25 mm
Menge: 85,000 m

**2.1.50 Gipsputz, 1-lagig, innen, Türleibungen, Q3**
Türeibung an Stahleckzargen herstellen.
Putzgrund: Beton/ Mauerwerk
Mörtelgruppe: P IV (nach DIN V 18550)
Oberfläche: eben abgezogen, gefilzt und geglättet
Ebenheit: erhöht, gem. DIN 18202, Tabelle 3 Zeile 7
Oberflächenqualität: Q 3
Druckfestigkeit: >= 2 N/mm²
Putzdicke: ca. 12 - 25 mm
Leibungstiefe: 25cm
Einbauort: UG 1+2
Menge: 40,000 m

**2.1.60 Minderpreis Vorposition Q2**
Minderpreis der Vorposition bei der Ausführung der
Oberflächenqualität Q2
Menge: 40,000 m

**2.1.70 Anarbeitung Aufzugsportale**
Nachträgliche Anputzen der Leibungen an Aufzugsportale
vom UG2 bis STG, in Handarbeit,
hochfester Putz. Zeitlich unabhängig von der Hauptleistung
Leibungstiefe: ca. 25cm
Menge: 130,000 m

**2.1.80 Eckschutzschienen verz.,Unterputz innen**
Eckausbildung des Unterputzes im Innenbereich mit
verzinkten Eckschutzschienen an Fenstereibungen und Stürzen,
Türleibungen und Wandaussenecken.
Menge: 360,000 m

**2.1.90 Zulage Einrüstung Treppenhauskopf, Gerüst bis 10m²**
Zulage für die Einrüstung des Treppenhauskopfes zur
Ausführung der erforderlichen Wand- und Deckenputzarbeiten.
TRH A + C
Menge: 1,000 St

**2.1.100 Zulage Einrüstung Treppenhauskopf, kleines Gerüst bis 5m²**
Zulage für die Einrüstung des Treppenhauskopfes zur
Ausführung der erforderlichen Wand- und Deckenputzarbeiten.
TRH 1 + 3
Menge: 2,000 St

**2.1.110 Maßnahmen zum Schutz von Fenstern und Türen**
Staubdichtes Abkleben von Fenstern und Türen zum Schutz
 vor Verschmutzungen im Zuge der Putzarbeiten mit Baufolie
und geeignetem Klebeband, einschließlich Entsorgung der
Schutzabdeckung nach Weisung örtlicher Bauleitung
Folie: Stärke mind. 60 my
Klebeband: mit dem Fenster- und Türbauer abgestimmt auf
das Material der Rahmen bzw. Beschichtung der Rahmen
Menge: 50,000 m²

#### Bereich 2.2 Tower, UG2: Flur Restaurant, Gäste- und Personal-WC´s

**2.2.10 Kalkzementputz, 1-lagig, IW, Q2, Wände**
Kalkzementputz, einlagig, nach DIN V 18550,
einschließlich der erforderlichen Untergrundvorbereitung
(Grundierung bzw. Haftgrund), lot- und fluchtgerecht,
 inklusive Kellenschnitte, Glätten der Oberfläche,
 sowie der erforderlichen Arbeitsgerüste liefern und einbauen.
Das Anputzen an allen angrenzenden Bauteilen
 ist mit einzurechnen.
Bauteil: Wände
Putzgrund: Beton/Mauerwerk
Mörtelgruppe: P II (nach DIN V 18550)
Oberfläche: eben abgezogen, abgerieben
Ebenheit: erhöht, gem. DIN 18202, Tabelle 3 Zeile 7
Oberflächenqualität: Q 2
Druckfestigkeit: >= 2 N/mm²
Putzdicke: ca. 12 - 15 mm

Einbauort: WC/Umkleide, UG2, Restaurant

angebotenes Fabrikat: '..........................................'
Menge: 150,000 m²

**2.2.20 Zulage Mehr- Minderstärken**
*** Bedarfsposition ohne GB
Zulage zu den Vorpositionen Mehr- oder Minderstärke je
5 mm Putzstärke.
Menge: 1,000 m²

**2.2.30 Kalkzementputz, 1-lagig, innen, Fensterleibungen, dreiseitig, Q2**
Fensterleibung herstellen.
Putzgrund: Beton/ Mauerwerk
Oberfläche: eben abgezogen, gefilzt und geglättet
Ebenheit: erhöht, gem. DIN 18202, Tabelle 3 Zeile 7
Oberflächenqualität: Q 2
Druckfestigkeit: >= 2 N/mm²
Putzdicke: ca. 20 - 25 mm
Breite: bis ca. 30 cm
Einbauort: Personal WC Damen
Menge: 5,000 m

**2.2.40 Leibungen Eckschutzschienen verz.,Unterputz innen**
Eckausbildung des Unterputzes im Innenbereich mit
verzinkten Eckschutzschienen an Fenstereibungen und Stürzen,
Türleibungen und Wandaussenecken.
Menge: 5,000 m

**2.2.50 Maßnahmen zum Schutz von Fenstern**
Staubdichtes Abkleben von Fenstern zum Schutz vor
Verschmutzungen im Zuge der Putzarbeiten mit Baufolie
und geeignetem Klebeband, einschließlich Entsorgung der
Schutzabdeckung nach Weisung örtlicher Bauleitung
Folie: Stärke mind. 60 my
Klebeband: mit dem Fensterbauer abgestimmt auf
das Material der Fensterrahmen bzw. Beschichtung der Rahmen
Menge: 1,000 m²

#### Bereich 2.3 Tower, EG Wände

**2.3.10 Gipsputz, 1-lagig, IW, Q3, Wände**
Gipsputz, einlagig, nach DIN V 18550, einschließlich
der erforderlichen Untergrundvorbereitung (Grundierung bzw.
Haftgrund), lot- und fluchtgerecht, inklusive
Kellenschnitte, Glätten der Oberfläche, sowie der erforderlichen
Arbeitsgerüste liefern und einbauen.
Einschließlich dem Anputzen an die Fensterbänke und
allen anderen angrenzenden Bauteilen.
Anputzleisten und Eckschutzschienen in gesonderter Position
 abgebildet.
Bauteil: Wände
Putzgrund: Beton/ Mauerwerk
Mörtelgruppe: P IV (nach DIN V 18550)
Oberfläche: eben abgezogen, gefilzt und geglättet
Ebenheit: erhöht, gem. DIN 18202, Tabelle 3 Zeile 7
Oberflächenqualität: Q 3
Druckfestigkeit: >= 2 N/mm²
Putzdicke: ca. 12 - 15 mm

angebotenes Fabrikat: '..........................................'
Menge: 390,000 m²

**2.3.20 Gipsputz, 1-lagig, innen, Fensterleibungen, Q3**
Fensterleibung als komplette Leistung mit
Putzabschlussprofil am Fensterrahmen herstellen.
Bauteil: Fensterleibungen und Stürze, (Eingangstüren eingeschl.)
Putzgrund: Beton/ Mauerwerk
Mörtelgruppe: P IV (nach DIN V 18550)
Oberfläche: eben abgezogen, gefilzt und geglättet
Ebenheit: erhöht, gem. DIN 18202, Tabelle 3 Zeile 7
Oberflächenqualität: Q 3
Druckfestigkeit: >= 2 N/mm²
Putzdicke: ca. 20 - 25 mm
Leibungstiefe: ca 28 cm
Menge: 155,000 m

**2.3.30 Leibungen Eckschutzschienen verz.,Unterputz innen**
Eckausbildung des Unterputzes im Innenbereich mit
verzinkten Eckschutzschienen an Fenstereibungen und Stürzen,
Türleibungen und Wandaussenecken.
Menge: 155,000 m

**2.3.40 Auflage Fensterbrett, Eckschutzschienen verz.,Unterputz innen**
Eckausbildung des Unterputzes im Innenbereich mit
verzinkten Eckschutzschienen in Waage und Höhe, des später
bauseits kommenden Fensterbrettes, liefern,
einpassen und einbauen.
Putzdicke: 12 - 25 mm
Einbauort: Restaurant Gastraum
Menge: 2,300 m

**2.3.50 Maßnahmen zum Schutz von Fenstern**
Staubdichtes Abkleben von Fenstern zum Schutz vor
Verschmutzungen im Zuge der Putzarbeiten mit Baufolie
und geeignetem Klebeband, einschließlich Entsorgung der
Schutzabdeckung nach Weisung örtlicher Bauleitung
Folie: Stärke mind. 60 my
Klebeband: mit dem Fensterbauer abgestimmt auf
das Material der Fensterrahmen bzw. Beschichtung der Rahmen
Menge: 70,000 m²

**2.3.60 Kalkzementputz, 1-lagig, IW, Q2, Wände**
Kalkzementputz, einlagig, nach DIN V 18550,
einschließlich der erforderlichen Untergrundvorbereitung
(Grundierung bzw. Haftgrund), lot- und fluchtgerecht,
 inklusive Kellenschnitte, Glätten der Oberfläche,
 sowie der erforderlichen Arbeitsgerüste liefern und einbauen.
Das Anputzen an allen angrenzenden Bauteilen
 ist mit einzurechnen.
Bauteil: Wände
Putzgrund: Beton/Mauerwerk
Mörtelgruppe: P II (nach DIN V 18550)
Oberfläche: eben abgezogen, abgerieben
Ebenheit: erhöht, gem. DIN 18202, Tabelle 3 Zeile 7
Oberflächenqualität: Q 2
Druckfestigkeit: >= 2 N/mm²
Putzdicke: ca. 12 - 15 mm

Einbauort: Küche Restaurant, Foyer

angebotenes Fabrikat: '..........................................'
Menge: 105,000 m²

**2.3.70 Zulage Mehr- Minderstärken**
*** Bedarfsposition ohne GB
Zulage zu den Vorpositionen Mehr- oder Minderstärke je
5 mm Putzstärke.
Menge: 1,000 m²

#### Bereich 2.4 Tower, 1.OG, Wände

**2.4.10 Gipsputz, 1-lagig, IW, Q3, Wände**
Gipsputz, einlagig, nach DIN V 18550, einschließlich
der erforderlichen Untergrundvorbereitung (Grundierung bzw.
Haftgrund), lot- und fluchtgerecht, inklusive
Kellenschnitte, Glätten der Oberfläche, sowie der erforderlichen
Arbeitsgerüste liefern und einbauen.
Einschließlich dem Anputzen an die Fensterbänke und
allen anderen angrenzenden Bauteilen.
Anputzleisten und Eckschutzschienen in gesonderter Position
 abgebildet.
Bauteil: Wände
Putzgrund: Beton/ Mauerwerk
Mörtelgruppe: P IV (nach DIN V 18550)
Oberfläche: eben abgezogen, gefilzt und geglättet
Ebenheit: erhöht, gem. DIN 18202, Tabelle 3 Zeile 7
Oberflächenqualität: Q 3
Druckfestigkeit: >= 2 N/mm²
Putzdicke: ca. 12 - 15 mm

angebotenes Fabrikat: '..........................................'
Menge: 370,000 m²

**2.4.20 Gipsputz, 1-lagig, innen, Fensterleibungen, Q3**
Fensterleibung als komplette Leistung mit
Putzabschlussprofil am Fensterrahmen herstellen.
Bauteil: Fensterleibungen und Stürze
Putzgrund: Beton/ Mauerwerk
Mörtelgruppe: P IV (nach DIN V 18550)
Oberfläche: eben abgezogen, gefilzt und geglättet
Ebenheit: erhöht, gem. DIN 18202, Tabelle 3 Zeile 7
Oberflächenqualität: Q 3
Druckfestigkeit: >= 2 N/mm²
Putzdicke: ca. 20 - 25 mm
Leibungstiefe: ca 28 cm
Menge: 250,000 m

**2.4.30 Zul. Gipsputz, 1-lagig, innen, Mehrbreite 5cm Fensterleibungen, Q3**
*** Bedarfsposition ohne GB
Zulage zur Vorposition für 5 cm Mehrbreite der
Fensterleibung.
Die Ausführung erfolgt wie Vorposition.
Menge: 1,000 m

**2.4.40 Eckschutzschienen verz.,Unterputz innen**
Eckausbildung des Unterputzes im Innenbereich mit
verzinkten Eckschutzschienen an Fenstereibungen und Stürzen,
Türleibungen und Wandaussenecken.
Menge: 300,000 m

**2.4.50 Maßnahmen zum Schutz von Fenstern**
Staubdichtes Abkleben von Fenstern zum Schutz vor
Verschmutzungen im Zuge der Putzarbeiten mit Baufolie
und geeignetem Klebeband, einschließlich Entsorgung der
Schutzabdeckung nach Weisung örtlicher Bauleitung
Folie: Stärke mind. 60 my
Klebeband: mit dem Fensterbauer abgestimmt auf
das Material der Fensterrahmen bzw. Beschichtung der Rahmen
Menge: 90,000 m²

#### Bereich 2.5 Tower, WHG, 2.OG - STG, Wände und Decken

**2.5.10 Gipsputz, 1-lagig, IW, Q3, Wände**
Gipsputz, einlagig, nach DIN V 18550, einschließlich
der erforderlichen Untergrundvorbereitung (Grundierung bzw.
Haftgrund), lot- und fluchtgerecht, inklusive
Kellenschnitte, Glätten der Oberfläche, sowie der erforderlichen
Arbeitsgerüste liefern und einbauen.
Einschließlich dem Anputzen an die Fensterbänke und
allen anderen angrenzenden Bauteilen.
Anputzleisten und Eckschutzschienen in gesonderter Position
 abgebildet.
Bauteil: Wände
Putzgrund: Beton/ Mauerwerk
Mörtelgruppe: P IV (nach DIN V 18550)
Oberfläche: eben abgezogen, gefilzt und geglättet
Ebenheit: erhöht, gem. DIN 18202, Tabelle 3 Zeile 7
Oberflächenqualität: Q 3
Druckfestigkeit: >= 2 N/mm²
Putzdicke: ca. 12 - 15 mm

angebotenes Fabrikat: '..........................................'
Menge: 2700,000 m²

**2.5.20 Gipsputz, 1-lagig, innen, Fensterleibungen, Q3**
Fensterleibung als komplette Leistung mit
Putzabschlussprofil am Fensterrahmen herstellen.
Bauteil: Fensterleibungen und Stürze
Putzgrund: Beton/ Mauerwerk
Mörtelgruppe: P IV (nach DIN V 18550)
Oberfläche: eben abgezogen, gefilzt und geglättet
Ebenheit: erhöht, gem. DIN 18202, Tabelle 3 Zeile 7
Oberflächenqualität: Q 3
Druckfestigkeit: >= 2 N/mm²
Putzdicke: ca. 20 - 25 mm
Leibungstiefe: ca 20 cm
Menge: 1300,000 m

**2.5.30 Zul. Gipsputz, 1-lagig, innen, Mehrbreite 5cm Fensterleibungen, Q3**
*** Bedarfsposition ohne GB
Zulage zur Vorposition für 5 cm Mehrbreite der Fensterleibung.
Die Ausführung erfolgt wie Vorposition.
Menge: 1,000 m

**2.5.40 Leibungen Eckschutzschienen verz.,Unterputz innen**
Eckausbildung des Unterputzes im Innenbereich mit
verzinkten Eckschutzschienen an Fenstereibungen und Stürzen,
Türleibungen und Wandaussenecken.
Menge: 1600,000 m

**2.5.50 Maßnahmen zum Schutz von Fenstern**
Staubdichtes Abkleben von Fenstern zum Schutz vor
Verschmutzungen im Zuge der Putzarbeiten mit Baufolie
und geeignetem Klebeband, einschließlich Entsorgung der
Schutzabdeckung nach Weisung örtlicher Bauleitung
Folie: Stärke mind. 60 my
Klebeband: mit dem Fensterbauer abgestimmt auf
das Material der Fensterrahmen bzw. Beschichtung der Rahmen
Menge: 900,000 m²

**2.5.60 Kalkzementputz, 1-lagig, IW, Q2, Wände**
Kalkzementputz, einlagig, nach DIN V 18550,
einschließlich der erforderlichen Untergrundvorbereitung
(Grundierung bzw. Haftgrund), lot- und fluchtgerecht,
 inklusive Kellenschnitte, Glätten der Oberfläche,
 sowie der erforderlichen Arbeitsgerüste liefern und einbauen.
Das Anputzen an allen angrenzenden Bauteilen
 ist mit einzurechnen.
Bauteil: Wände
Putzgrund: Beton/Mauerwerk
Mörtelgruppe: P II (nach DIN V 18550)
Oberfläche: eben abgezogen, abgerieben
Ebenheit: erhöht, gem. DIN 18202, Tabelle 3 Zeile 7
Oberflächenqualität: Q 2
Druckfestigkeit: >= 2 N/mm²
Putzdicke: ca. 12 - 15 mm

Einbauort: Bäder und WC´s

angebotenes Fabrikat: '..........................................'
Menge: 420,000 m²

**2.5.70 Zulage Mehr- Minderstärken**
*** Bedarfsposition ohne GB
Zulage zu den Vorpositionen Mehr- oder Minderstärke je
5 mm Putzstärke.
Menge: 1,000 m²

**2.5.80 Auflage Fensterbrett, Eckschutzschienen verz.,Unterputz innen**
Eckausbildung des Unterputzes im Innenbereich mit
verzinkten Eckschutzschienen in Waage und Höhe, des später
bauseits kommenden Fensterbrettes, liefern,
einpassen und einbauen.
Putzdicke: 12 - 25 mm
Einbauort: STG Küche
Menge: 1,000 m

#### Bereich 2.6 Tower, Sonstiges

**2.6.10 Putzabschlussprofil, verzinkt, Innenputz, Materialübergänge**
Putzabschlussprofil aus verzinktem Stahlblech zur
Begrenzung verschiedener Bauteile oder für Sichtfugen im
Innenbereich; zusätzlich zu den gesondert ausgeschriebenen
Putzabschlussschienen an Fensterleibungen.
Menge: 400,000 m

**2.6.20 Risse aufweiten, Streckmetallgewebe,verzinkt**
Risse fachgerecht aufweiten und mit Streckmetall
überspannt schließen
Menge: 100,000 m

**2.6.30 Risse aufweiten, Gewebe**
Ausführung mit Gewebe 110 g/m²
Menge: 100,000 m

**2.6.40 Elektroinstallationsschlitze, 2 x 3 cm, schließen**
*** Bezugsbeschreibung
Eingefräste Schlitze in Wände Mauerwerk / Stahlbeton
für Elektro-Leitungen, 2x3cm, schließen als Vorbereitung
für Verputzarbeiten, einschl. Material und Werkzeuge.
Menge: 8240,000 m

**2.6.50 Elektroinstallationsschlitze, 5 x 3 cm, schließen**
*** wie Position 2.6.40
5x3cm
Menge: 3300,000 m

**2.6.60 Installationsschlitz, 200/60 mm, schließen**
Installationsschlitze nachträglich schließen, einschl.
Anarbeiten an vorhandene Putzflächen,
inkl.Untergrundvorbereitung, einschl. Lieferung und
Einbau erforderlicher Putzträger.
Schlitzbreite: bis 200 mm
Schlitztiefe: bis 60 mm
Menge: 300,000 m

**2.6.70 Installationsschlitz,50/30 mm,schließen**
Installationsschlitze nachträglich schließen, einschl.
Anarbeiten an vorhandene Putzflächen,
inkl. Untergrundvorbereitung und Maßnahmen zur
Rissüberbrückung, inkl. Lieferung und Einbau
erforderlicher Putzträger.
Schlitzbreite: bis 50 mm
Schlitztiefe: bis 30 mm
Menge: 300,000 m

**2.6.80 Überspannung Gewebe, 1 m**
Überspannung mit Armierungsgewebe, inkl. Lieferung und
Einbau erforderlicher Putzträger.
Armierungsgewebe als Streifenbewehrung aus
Glasfaser-Gewebeeinlage, Maschenweite ca. 5 mm, an
Materialwechseln oder unterschiedlichen Wandbaustoffen
(Holzwolle-Leichtbauplatten, Polystyrol o.ä.)
oberflächennah in den Putz fachgerecht nass in nass einarbeiten.
 Stöße sind mind. 10 cm zu überlappen, am Materialübergang ist
 das Gewebe noch mind. 20 cm über die Fläche hinweg einzulegen.
Streifenbreite: bis 1 m
Menge: 150,000 m²

**2.6.90 Überspannung Gewebe, 0,60 m**
Armierungsgewebe als Streifenbewehrung,
Leistung wie zuvor beschrieben, jedoch
Streifenbreite bis 0,60 m
Menge: 100,000 m

**2.6.100 Wanddurchbruch verputzen, bis 1000cm²**
Wanddurchbruch nachträglich verputzen, alle Putzarten,
inkl.Angleichen an vorhandenen Putz.
 Ansichtsfläche: bis 1000 cm²
Menge: 50,000 St

**2.6.110 Wanddurchbruch verputzen,1000-5000cm²**
Wanddurchbruch nachträglich verputzen, alle Putzarten,
inkl.Angleichen an vorhandenen Putz.
Ansichtsfläche: 1000 bis 5000 cm²
Menge: 50,000 St

**2.6.120 Gipsputz, 1-lagig, IW, Q3, Stützen 3-seitig**
Gipsputz, einlagig, nach DIN V 18550, einschließlich
der erfor- derlichen Untergrundvorbereitung (Grundierung bzw.
Haftgrund), lot- und fluchtgerecht, inklusive Kellenschnitte,
Glätten der Oberfläche, sowie der erforderlichen Arbeitsgerüste
liefern und einbauen, einschließlich dem Anputzen an die
Fensterbänke und anderen angrenzenden Bauteilen. Die
Erschwernis für das Beiputzen der Treppenläufe und des
gesamten Treppenhausputzes ist in diese Position einzurechnen.
Putzgrund: Beton/ Mauerwerk
Mörtelgruppe: P IV (nach DIN V 18550)
Oberfläche: eben abgezogen, gefilzt und geglättet
Ebenheit: erhöht, gem. DIN 18202, Tabelle 3 Zeile 7
Oberflächenqualität: Q 3
Druckfestigkeit: >= 2 N/mm²
Putzdicke: ca. 12 - 15 mm

Bauteil: Stützen Gastraum, Abw. 70/40/70 cm, 3-seitig.
Menge: 8,000 m

**2.6.130 Stützen Eckschutzschienen LFM Stütze verz.,Unterputz innen**
Eckausbildung des Unterputzes im Innenbereich mit
verzinkten Eckschutzschienen an Wandaussenecken.
Menge: 32,000 m

### Titel 3 Preisabfrage

#### Bereich 3.1 Deckenputz

**3.1.10 Gipsputz, 1-lagig, Q3, Decke**
*** Bedarfsposition ohne GB
Gipsputz, einlagig, nach DIN V 18550, einschließlich der
erforderlichen Untergrundvorbereitung (Grundierung bzw.
Haftgrund), lot- und fluchtgerecht, inklusive
Kellenschnitte, glätten der Oberfläche, sowie der
erforderlichen Arbeitsgerüste liefern und einbauen.
Das Anputzen an allen angrenzenden Bauteilen
ist mit einzurechnen.

Bauteil: Decke
Putzgrund: Beton
Mörtelgruppe: P IV (nach DIN V 18550)
Oberfläche: eben abgezogen, gefilzt und geglättet
Ebenheit: erhöht, gem. DIN 18202,
 Tabelle 3 Zeile 7
Oberflächenqualität: Q 3
Druckfestigkeit: >= 2 N/mm²
Putzdicke: ca. 12 - 15 mm
Montageort:  ' '
Abrechnung: je Quadratmeter Wand
Einheit:  m²

angebotenes Fabrikat: '..........................................'
Menge: 1,000 m²

#### Bereich 3.2 Stundenlohnarbeiten

**3.2.10 Stundenlohn, alle Berufsgruppen, auf Nachweis**
*** Bedarfsposition ohne GB
Eventuell erforderliche Arbeiten, die nicht im Leistungsverzeichnis
 erfasst sind und gegen Nachweis zur Ausführung kommen,
 über alle Berufsgruppen, Abrechnung erfolgt nur nach
 anerkannten Stundenzettel mit genauer
Arbeitsbeschreibung, Personalangaben und Materialaufstellung.
Montagezulagen, Auslösungen, Fahrtkosten, etc. sind aufzuführen.
Gleiches gilt für Kleinmaschineneinsatz und sonstige
Arbeitsmittel. Für einen Vergütungsanspruch sind Stundenlohnzettel
 der Bauleitung arbeitstäglich oder auf gesonderte
Vereinbarungen vorzulegen. Nachträglich eingereichte
Stundenlohnnachweise werden nicht anerkannt. Art:
 Stundenlohnarbeiten Stundensatz für: über alle Berufsgruppen
gemittelt Abrechnung: je durch die Bauleitung bestätigte  Arbeitsstunde.
Menge: 1,000 h

**3.2.20 zusätzliche Anfahrten**
*** Bedarfsposition ohne GB
Anfahrten für zusätzliche und kurzfristige anfallende
Arbeiten, die außergewöhnlich und auf Anweisung der
örtlichen Bauleitung erfolgen soll.
Menge: 1,000 St
